# Fenster + Türen Geb 5 + 9, AfA Trier
Angebotsaufforderung (GAEB DA XML 3.3, DA83)
Projekt: 26_08
Währung: EUR
Erstellt mit: GXML Toolbox V3.3 R20220330, ORCA AVA 27 27.00.00, 08.07.2026

## VORBEMERKUNGEN
VORBEMERKUNGEN

A. Allgemein:

Alle im LV beschriebenen Leistungen sind grundsätzlich einschließlich kompletter Lieferung, betriebsfertiger Montage und betriebsfertiger Übergabe anzubieten. Es wurde deshalb bei den einzelnen Positionen auf selbstverständliche Ausdrücke wie liefern, verlegen, installieren, montieren, beschaffen und betriebsfertiger Anschluss soweit wie möglich verzichtet. Sollen nur Einzelleistungen wie z.B. nur Lieferung oder nur Montage ausgeführt werden, so ist dies im Text ausdrücklich beschrieben.

B. Allgemeine Regelungen für Bauarbeiten jeder Art DIN 18299

0.1 Angaben zur Baustelle

0.1.1
Lage der Baustelle, Umgebungsbedingungen, Zufahrtsmöglichkeiten und Beschaffenheit der Zufahrt sowie etwaige Einschränkungen bei ihrer Benutzung.

Die Baustelle befindet sich in Trier, Dasbachstraße 19, 54292 Trier-Nord. Die Liegenschaft ist über eine Schranke gesichert, kann jedoch befahren werden.

0.1.3
Art und Lage der baulichen Anlagen, z. B. auch Anzahl und Höhe der Geschosse.

Die nachfolgend beschriebenen Arbeiten befinden sich im Gebäude 5 + 9.

Gebäude 5:
Das Gebäude besteht aus 3 Geschossen zzgl. Keller- und Dachgeschoss.
Die Arbeiten finden ausschließlich im EG, OG1 und OG2 statt.

Gebäude 9:
Das Gebäude besteht aus 2 Geschossen zzgl. Keller- und Dachgeschoss.
Die Arbeiten finden ausschließlich im EG, OG1 und DG statt.

0.1.4
Verkehrsverhältnisse auf der Baustelle, insbesondere Verkehrsbeschränkungen.

Die Baustelle befindet sich auf der geschlossenen und gesicherten Liegenschaft der AfA Trier. Die Zufahr ist durch einen Sicherheitsdienst kontrolliert und die Einfahrt über eine Schranke gesichert.
Im Bereich der Liegenschaft muss Schrittgeschwindigkeit gefahren werden.

0.1.5
Für den Verkehr freizuhaltende Flächen.

Freizuhaltende Flächen in Abstimmung mit Leitung AfA und Bauleitung.

0.1.6
Baustellenumfeld

Im Umfeld des Baugeländes sind ausreichend Flächen für die Baustelleneinrichtung vorhanden.
Umfang und Lage der erforderlichen Flächen sind vor Baubeginn einvernehmlich mit der örtlichen Bauleitung festzulegen.

0.1.7
Lage, Art, Anschlusswert und Bedingungen für das Überlassen von Anschlüssen für Wasser, Energie und Abwasser.

Anschlüsse (Baustrom und Wasser) werden vom Bauherr gestellt.

0.1.8
Lage und Ausmaß der dem Auftragnehmer für die Ausführung seiner Leistungen zur Benutzung oder Mitbenutzung überlassenen Flächen und Räume.

Im Umfeld des Baugeländes sind ausreichend Flächen für Lagerungen vorhanden.
Umfang und Lage der Flächen sind vor Baubeginn einvernehmlich mit der örtlichen Bauleitung festzulegen.

0.1.12
Besondere Vorgaben für die Entsorgung, z. B. besondere Beschränkungen für die Beseitigung von Abwasser und Abfall.

Die Abbruch- und Ausbaumaterialien sind nach belasteten und unbelasteten Bauabfällen zu trennen. Hierbei ist nach den Vorschriften der Kreisverwaltung Bernkastel-Wittlich zu verfahren.
Unbelasteter Bauschutt und Metallschrott werden Eigentum des AN und sind auf eine amtlich zugelassene Bauschuttdeponie abzufahren.
Belastete Bauabfälle sind gesondert entsprechend den Vorschriften und gemäß den in der Ausschreibung definierten Verfahren zu entsorgen.

0.1.18
Gegebenenfalls gemäß der Baustellenverordnung getroffene Maßnahmen.

Die Baustelle unterliegt der Baustellenverordnung.
Der Auftraggeber (AG) ist gemäß §3 Baustellenverordnung
verpflichtet, die Arbeiten bzgl. der Sicherheit und des
Gesundheitsschutzes zwischen den Ausführenden zu
koordinieren bzw. koordinieren zu lassen.

0.2 Angaben zur Ausführung

0.2.1
Vorgesehene Arbeitsabschnitte, Arbeitsunterbrechungen und Arbeitsbeschränkungen nach Art, Ort und Zeit sowie Abhängigkeit von Leistungen anderer.

Die Arbeiten müssen im laufenden Betrieb, d.h. während der Belegung der Räume ausgeführt werden.

0.2.12
Art und Umfang der vom Auftraggeber verlangten Eignungs- und Gütenachweise.

Alle vom AG nachgefragten, zur regelhaften Funktion des Werkes notwendigen Nachweise und Datenblätter sind umgehend im Original vorzulegen und auszuhändigen.

0.2.22  Sonstiges

- Bautagesberichte
Für die Dauer der Arbeiten sind Bautagesberichte mit  Angaben über die Anzahl der Beschäftigten und die Art der Arbeiten zu führen und der Bauleitung wöchentlich zur Anerkennung vorzulegen.

- Baustellenbesprechungen
Der Auftragnehmer hat zu den Baustellenbesprechungen die der Auftraggeber regelmäßig durchführt, einen  geeigneten bevollmächtigten Vertreter zu entsenden. Die Besprechungen finden jeweils nach Vereinbarung statt.

0.4 Zusätzliche Regelungen zur Entsorgung

0.4.1 Verpakungsmaterialien
Verpackungsmaterialien Transport-, Um- und Verkaufspackungen sind gemäß §§ 4, 5 Abs. 3, 6 Abs. 2 der Verpackungsverordnung vom Auftragnehmer zu seinen Lasten zurückzunehmen und einer erneuten Verwendung zuzuführen.
Zuwiderhandlungen stellen eine Ordnungswidrigkeit im Sinne des § 18, Abs. 1 Nr. 11 AbfG in Verbindung mit § 12 Verpackungsverordnung dar und werden entsprechend den Bestimmungen des Gesetzes über Ordnungswidrigkeiten geahndet.

0.4.2 Ensorgungskalkulation
Alle im Zusammenhang mit der Entsorgung von Bauabfällen entstehenden Kosten sind, sofern nicht nachfolgend in Einzelpositionen gesondert ausgewiesen oder ausdrücklich vom Auftraggeber übernommen werden, in die Einheitspreise einzukalkulieren und werden nicht gesondert vergütet.

## Technische Vorbemerkungen
1.0 Maßnahmen der Baustelleneinrichtung sind in die Leistungspositionen einzukalkulieren und werden nicht gesondert vergütet.

2.0 Für die im Leistungsverzeichnis (LV) beschriebenen Arbeiten gelten (ohne Anspruch auf die Reihenfolge) die nachstehend aufgeführten Normen (in der jeweils aktuellen Fassung), Richtlinien, Verordnungen etc.

- VOB/ C auf dem jeweils neuesten Stand Grundlage dieses Leistungsverzeichnisses sind die jeweils gültige Ausgaben der:

1.) DIN 18 299 Allgemeine Regelungen für Bauarbeiten jeder Art
2.) DIN 18451 Gerüstbauarbeiten
3.) VOB Teil A, DIN 1960
4.) VOB Teil B, DIN 1961
5.) VOB Teil C,
6.) Unfallverhütungs-Vorschriften.

und sonstige entsprechende Normen und DIN-Vorschriften.

Für die notwendigen Reinigungs-, Entschichtungs- und Entsorgungsarbeiten wird auf die gültigen Gesetze, örtlichen Verordnungen, Satzungen und Transportbestimmungen verwiesen. Diese sind bei den zuständigen Behörden zu erfragen. Behördliche Forderungen und Auflagen sind, soweit nicht besonders beschrieben, entsprechend zu berücksichtigen.

3.0 Der Auftragnehmer ist nicht von seiner eigenen  Pflicht befreit, die Massen und sonstigen Angaben sorgfältig auf Richtigkeit hin zu überprüfen.

4.0 Den Ausschreibungsunterlagen sind
folgende Planunterlagen beigelegt:
(Verkleinerungen, ohne Maßstab !!!)

- Anlage 1 Fotos Außenfassen Geb 5
- Anlage 2 Ansichten Fenster Geb 5
- Anlage 3 Fotos Außenfassen Geb 9
- Anlage 4 Ansichten Fenster Geb 9

## 02 VH02 Gerüstarbeiten AfA Gebäude 5 + 9
EP-Anteile: Lohn; Material; Gerät; Sonstiges

### Bereich 01 Gerüstarbeiten Gebäude 5

#### Abschnitt 01.01 Baustelleneinrichtung

*Hinweis: Vermerk*
Vermerk:
Bei den nachfolgenden Positionen zur Erstellung eines Bauzaunes handelt es sich um die Einzäunung des Gebäudes und ggfls. zur Lagerung von Baumaterialien.

**01.01.0010 Bauzaun H 2m aufstellen**
*** EP-Aufgliederung gefordert
STLB-Bau 2026-04 000
Bauzaun, auf unbefestigtem Untergrund, verschraubt, mit Standfüßen, Zaunoberkante über Oberfläche Gelände 2 m, aufstellen.
Menge: 220,000 m

**01.01.0020 Bauzaun H 2m vorhalten**
*** EP-Aufgliederung gefordert
STLB-Bau 2026-04 000
Bauzaun, auf unbefestigtem Untergrund, verschraubt, mit Standfüßen, Zaunoberkante über Oberfläche Gelände 2 m, vorhalten,
Positionsmenge = Produkt aus '220'
(Vorhaltemenge)
mal '12'
(Vorhaltedauer).
Menge: 2640,000 mWo

**01.01.0030 Bauzaun H 2m räumen**
*** EP-Aufgliederung gefordert
STLB-Bau 2026-04 000
Bauzaun, auf unbefestigtem Untergrund, verschraubt, mit Standfüßen, Zaunoberkante über Oberfläche Gelände 2 m, räumen.
Menge: 220,000 m

**01.01.0040 Behelfsm. Tor Metallgitter B 3m H 2m einbauen, vorhalten, ausbauen**
Behelfsmäßiges Tor, abschließbar, aus Metallgitter, im
Schutzzaun, Breite 3 m, Höhe 2 m, einbauen, vorhalten
und nach Beendigung der Baumaßnahme wieder ausbauen.
Menge: 1,000 St

#### Abschnitt 01.02 Gerüstbauarbeiten

**01.02.0010 Aufbauen längenorientiert Standgerüst Arbeitsgerüst 2kN/m2 SW06 H1**
*** EP-Aufgliederung gefordert
STLB-Bau 2026-04 001
Aufbauen längenorientiertes Standgerüst, Fassadengerüst DIN EN 12810-1, als Arbeitsgerüst DIN EN 12811-1, Lastklasse 3 (2 kN/m2), Breitenklasse SW06, Höhenklasse H 1, alle Gerüstlagen genutzt, verankern, Befestigung in der Tragkonstruktion aus Mauerwerk, Einrüstung für Fassadenarbeiten, an senkrechten Bauwerksflächen, außen, aufstellen auf Gelände, Höhe der obersten Gerüstlage 10 m, Standfläche waagerecht, direkt belastbar.
Menge: 2200,000 m2

**01.02.0020 Zulage für Aufstellung Kellerabgang**
Zulage zu v.g. Position des Fassadengerüstes
für Aufstellung des Gerüstes im Bereich des Kellerabgangs,
Untergrund schräg,
L= ca. 13,0m
Fotos siehe Anlage.
Menge: 1,000 St

**01.02.0030 Gebrauchsüberlassung längenorientiert Standgerüst Arbeitsgerüst 2kN/m2 SW06 H1**
*** EP-Aufgliederung gefordert
STLB-Bau 2026-04 001
Gebrauchsüberlassung für längenorientiertes Standgerüst, Fassadengerüst DIN EN 12810-1, als Arbeitsgerüst DIN EN 12811-1,
Positionsmenge = Produkt aus '2200 m2'
(Gebrauchsüberlassungsmenge)
mal '12 Wochen'
(Gebrauchsüberlassungsdauer)
Lastklasse 3 (2 kN/m2), Breitenklasse SW06, Höhenklasse H 1, alle Gerüstlagen genutzt, Einrüstung für Fassadenarbeiten, an senkrechten Bauwerksflächen, außen, Höhe der obersten Gerüstlage 10 m, direkt belastbar.
Menge: 26400,000 m2Wo

**01.02.0040 Abbauen längenorientiert Standgerüst Arbeitsgerüst 2kN/m2 SW06 H1**
*** EP-Aufgliederung gefordert
STLB-Bau 2026-04 001
Abbauen längenorientiertes Standgerüst, Fassadengerüst DIN EN 12810-1, als Arbeitsgerüst DIN EN 12811-1, Lastklasse 3 (2 kN/m2), Breitenklasse SW06, Höhenklasse H 1, alle Gerüstlagen genutzt, Einrüstung für Fassadenarbeiten, an senkrechten Bauwerksflächen, außen, Höhe der obersten Gerüstlage 10 m, direkt belastbar.
Menge: 2200,000 m2

**01.02.0050 aufbauen Schutzdach Einbau-H 3m B 3-3,5m L 3m**
*** EP-Aufgliederung gefordert
STLB-Bau 2026-04 001
Aufbauen Schutzdach DIN 4420-1, Einbauhöhe 3 m über Gelände, Breite über 3 bis 3,5 m, Länge 3 m, Ausführung gemäß Zeichnung.
Menge: 10,000 m

**01.02.0060 Gebrauchsüberlassung Schutzdach Einbau-H 3m B 3-3,5m L 3m**
*** EP-Aufgliederung gefordert
STLB-Bau 2026-04 001
Gebrauchsüberlassung für Schutzdach DIN 4420-1, Einbauhöhe 3 m über Gelände, Breite über 3 bis 3,5 m, Länge 3 m,
Positionsmenge = Produkt aus '10m'
(Gebrauchsüberlassungsmenge)
mal '12Wo'
(Gebrauchsüberlassungsdauer)
Ausführung gemäß Zeichnung.
Menge: 120,000 mWo

**01.02.0070 abbauen Schutzdach Einbau-H 3m B 3-3,5m L 3m**
*** EP-Aufgliederung gefordert
STLB-Bau 2026-04 001
Abbauen Schutzdach DIN 4420-1, Einbauhöhe 3 m über Gelände, Breite über 3 bis 3,5 m, Länge 3 m, Ausführung gemäß Zeichnung.
Menge: 10,000 m

**01.02.0080 Aufbauen Überbrückung Systemgitterträger L bis 5m H bis 4m Gerüstbelag**
*** EP-Aufgliederung gefordert
STLB-Bau 2026-04 001
Aufbauen Überbrückung in Gerüst,
aus Systemgitterträgern, Länge des überbrückten Zwischenraumes (Spannweite) bis 5 m, Höhe über Standfläche bis 4 m, einschl. Gerüstbelag in Überbrückungshöhe.
Menge: 20,000 m

**01.02.0090 Gebrauchsüberlassung Überbrückung Systemgitterträger L bis 5m H bis 4m Gerüstbelag**
*** EP-Aufgliederung gefordert
STLB-Bau 2026-04 001
Gebrauchsüberlassung für Überbrückung in Gerüst,
Positionsmenge = Produkt aus '20m'
(Gebrauchsüberlassungsmenge)
mal '12Wo'
(Gebrauchsüberlassungsdauer)
aus Systemgitterträgern, Länge des überbrückten Zwischenraumes (Spannweite) bis 5 m, Höhe über Standfläche bis 4 m, einschl. Gerüstbelag in Überbrückungshöhe.
Menge: 240,000 mWo

**01.02.0100 Abbauen Überbrückung Systemgitterträger L bis 5m H bis 4m Gerüstbelag**
*** EP-Aufgliederung gefordert
STLB-Bau 2026-04 001
Abbauen Überbrückung in Gerüst,
aus Systemgitterträgern, Länge des überbrückten Zwischenraumes (Spannweite) bis 5 m, Höhe über Standfläche bis 4 m, einschl. Gerüstbelag in Überbrückungshöhe.
Menge: 20,000 m

**01.02.0110 Aufbauen Gerüsttreppe einläufig H 9-10m Lauf-B 0,5-0,75m**
*** EP-Aufgliederung gefordert
STLB-Bau 2026-04 001
Aufbauen Gerüsttreppe, einläufig,
Verankerung am Gerüst, Gerüsttreppe von Standfläche bis zur obersten Gerüstlage, Höhe über 9 bis 10 m, Laufbreite (Stufenlänge) über 0,5 bis 0,75 m.
Menge: 4,000 St

**01.02.0120 Gebrauchsüberlassung Gerüsttreppe einläufig H 9-10m Lauf-B 0,5-0,75m**
*** EP-Aufgliederung gefordert
STLB-Bau 2026-04 001
Gebrauchsüberlassung für Gerüsttreppe, einläufig,
Positionsmenge = Produkt aus '4St'
(Gebrauchsüberlassungsmenge)
mal '12Wo'
(Gebrauchsüberlassungsdauer)
Gerüsttreppe von Standfläche bis zur obersten Gerüstlage, Höhe über 9 bis 10 m, Laufbreite (Stufenlänge) über 0,5 bis 0,75 m.
Menge: 48,000 StWo

**01.02.0130 Abbauen Gerüsttreppe einläufig H 9-10m Lauf-B 0,5-0,75m**
*** EP-Aufgliederung gefordert
STLB-Bau 2026-04 001
Abbauen Gerüsttreppe, einläufig, Gerüsttreppe von Standfläche bis zur obersten Gerüstlage, Höhe über 9 bis 10 m, Laufbreite (Stufenlänge) über 0,5 bis 0,75 m.
Menge: 4,000 St

### Bereich 02 Gerüstarbeiten Gebäude 9

#### Abschnitt 02.01 Baustelleneinrichtung

*Hinweis: Vermerk*
Vermerk:
Bei den nachfolgenden Positionen zur Erstellung eines Bauzaunes handelt es sich um die Einzäunung des Gebäudes und ggfls. zur Lagerung von Baumaterialien.

**02.01.0010 Bauzaun H 2m aufstellen**
*** EP-Aufgliederung gefordert
STLB-Bau 2026-04 000
Bauzaun, auf unbefestigtem Untergrund, verschraubt, mit Standfüßen, Zaunoberkante über Oberfläche Gelände 2 m, aufstellen.
Menge: 150,000 m

**02.01.0020 Bauzaun H 2m vorhalten**
*** EP-Aufgliederung gefordert
STLB-Bau 2026-04 000
Bauzaun, auf unbefestigtem Untergrund, verschraubt, mit Standfüßen, Zaunoberkante über Oberfläche Gelände 2 m, vorhalten,
Positionsmenge = Produkt aus '150m'
(Vorhaltemenge)
mal '12Wo'
(Vorhaltedauer).
Menge: 1800,000 mWo

**02.01.0030 Bauzaun H 2m räumen**
*** EP-Aufgliederung gefordert
STLB-Bau 2026-04 000
Bauzaun, auf unbefestigtem Untergrund, verschraubt, mit Standfüßen, Zaunoberkante über Oberfläche Gelände 2 m, räumen.
Menge: 150,000 m

**02.01.0040 Behelfsm. Tor Metallgitter B 3m H 2m einbauen, vorhalten, ausbauen**
Behelfsmäßiges Tor, abschließbar, aus Metallgitter, im
Schutzzaun, Breite 3 m, Höhe 2 m, einbauen, vorhalten
und nach Beendigung der Baumaßnahme wieder ausbauen.
Menge: 1,000 St

#### Abschnitt 02.02 Gerüstbauarbeiten

**02.02.0010 Aufbauen längenorientiert Standgerüst Arbeits-Schutzgerüst 2kN/m2 SW06 H1**
*** EP-Aufgliederung gefordert
STLB-Bau 2026-04 001
Aufbauen längenorientiertes Standgerüst, Fassadengerüst DIN EN 12810-1, als Arbeits- und Schutzgerüst DIN EN 12811-1, Gerüstergänzungen werden gesondert vergütet, Lastklasse 3 (2 kN/m2), Breitenklasse SW06, Höhenklasse H 1, alle Gerüstlagen genutzt, verankern, Befestigung in der Tragkonstruktion aus Mauerwerk, Einrüstung für Fassadenarbeiten, an senkrechten Bauwerksflächen, außen, aufstellen auf Gelände, Höhe der obersten Gerüstlage 8 m, Standfläche waagerecht, direkt belastbar.
Menge: 1300,000 m2

**02.02.0020 Zulage für Aufstellung Kellerabgang**
Zulage zu v.g. Position des Fassadengerüstes
für Aufstellung des Gerüstes im Bereich des Kellerabgangs,
Untergrund Treppe,
L= ca. 5,0m
Fotos siehe Anlage.
Menge: 2,000 St

**02.02.0030 Gebrauchsüberlassung längenorientiert Standgerüst Arbeits-Schutzgerüst 2kN/m2 SW06 H1**
*** EP-Aufgliederung gefordert
STLB-Bau 2026-04 001
Gebrauchsüberlassung für längenorientiertes Standgerüst, Fassadengerüst DIN EN 12810-1, als Arbeits- und Schutzgerüst DIN EN 12811-1, Gerüstergänzungen werden gesondert vergütet,
Positionsmenge = Produkt aus '1300m2'
(Gebrauchsüberlassungsmenge)
mal '12Wo'
(Gebrauchsüberlassungsdauer)
Lastklasse 3 (2 kN/m2), Breitenklasse SW06, Höhenklasse H 1, alle Gerüstlagen genutzt, Einrüstung für Fassadenarbeiten, an senkrechten Bauwerksflächen, außen, Höhe der obersten Gerüstlage 8 m, direkt belastbar.
Menge: 15600,000 m2Wo

**02.02.0040 Abbauen längenorientiert Standgerüst Arbeits-Schutzgerüst 2kN/m2 SW06 H1**
*** EP-Aufgliederung gefordert
STLB-Bau 2026-04 001
Abbauen längenorientiertes Standgerüst, Fassadengerüst DIN EN 12810-1, als Arbeits- und Schutzgerüst DIN EN 12811-1, Gerüstergänzungen werden gesondert vergütet, Lastklasse 3 (2 kN/m2), Breitenklasse SW06, Höhenklasse H 1, alle Gerüstlagen genutzt, Einrüstung für Fassadenarbeiten, an senkrechten Bauwerksflächen, außen, Höhe der obersten Gerüstlage 8 m, direkt belastbar.
Menge: 1300,000 m2

**02.02.0050 Aufbauen Fanggerüst Seitenschutz B 0,3-0,5m oberste Fanglage**
*** EP-Aufgliederung gefordert
STLB-Bau 2026-04 001
Aufbauen von Schutzeinrichtungen an Standgerüst, als Fanggerüst DIN 4420-1, mit senkrechtem Seitenschutz, Breite des Dach-/Deckenüberstandes über 0,3 bis 0,5 m, für eine Absturzhöhe bis 1 m, Ausbau der obersten Gerüstlage zur Fanglage.
Menge: 130,000 m

**02.02.0060 Gebrauchsüberlassung Fanggerüst Seitenschutz B 0,3-0,5m oberste Fanglage**
*** EP-Aufgliederung gefordert
STLB-Bau 2026-04 001
Gebrauchsüberlassung für Schutzeinrichtungen an Standgerüst, als Fanggerüst DIN 4420-1, mit senkrechtem Seitenschutz, Breite des Dach-/Deckenüberstandes über 0,3 bis 0,5 m, für eine Absturzhöhe bis 1 m, Ausbau der obersten Gerüstlage zur Fanglage,
Positionsmenge = Produkt aus '130m'
(Gebrauchsüberlassungsmenge)
mal '12Wo'
(Gebrauchsüberlassungsdauer).
Menge: 130,000 mWo

**02.02.0070 Abbauen Fanggerüst Seitenschutz B 0,3-0,5m oberste Fanglage**
*** EP-Aufgliederung gefordert
STLB-Bau 2026-04 001
Abbauen von Schutzeinrichtungen an Standgerüst, als Fanggerüst DIN 4420-1, mit senkrechtem Seitenschutz, Breite des Dach-/Deckenüberstandes über 0,3 bis 0,5 m, für eine Absturzhöhe bis 1 m, Ausbau der obersten Gerüstlage zur Fanglage.
Menge: 130,000 m

**02.02.0080 aufbauen Schutzdach Einbau-H 3m B 3-3,5m L 3m**
*** EP-Aufgliederung gefordert
STLB-Bau 2026-04 001
Aufbauen Schutzdach DIN 4420-1, Einbauhöhe 3 m über Gelände, Breite über 3 bis 3,5 m, Länge 3 m, Ausführung gemäß Zeichnung.
Menge: 10,000 m

**02.02.0090 Gebrauchsüberlassung Schutzdach Einbau-H 3m B 3-3,5m L 3m**
*** EP-Aufgliederung gefordert
STLB-Bau 2026-04 001
Gebrauchsüberlassung für Schutzdach DIN 4420-1, Einbauhöhe 3 m über Gelände, Breite über 3 bis 3,5 m, Länge 3 m,
Positionsmenge = Produkt aus '10m'
(Gebrauchsüberlassungsmenge)
mal '12Wo'
(Gebrauchsüberlassungsdauer)
Ausführung gemäß Zeichnung.
Menge: 120,000 mWo

**02.02.0100 abbauen Schutzdach Einbau-H 3m B 3-3,5m L 3m**
*** EP-Aufgliederung gefordert
STLB-Bau 2026-04 001
Abbauen Schutzdach DIN 4420-1, Einbauhöhe 3 m über Gelände, Breite über 3 bis 3,5 m, Länge 3 m, Ausführung gemäß Zeichnung.
Menge: 10,000 m

**02.02.0110 Aufbauen Überbrückung Systemgitterträger L bis 5m H bis 4m Gerüstbelag**
*** EP-Aufgliederung gefordert
STLB-Bau 2026-04 001
Aufbauen Überbrückung in Gerüst,
aus Systemgitterträgern, Länge des überbrückten Zwischenraumes (Spannweite) bis 5 m, Höhe über Standfläche bis 4 m, einschl. Gerüstbelag in Überbrückungshöhe.
Menge: 20,000 m

**02.02.0120 Gebrauchsüberlassung Überbrückung Systemgitterträger L bis 5m H bis 4m Gerüstbelag**
*** EP-Aufgliederung gefordert
STLB-Bau 2026-04 001
Gebrauchsüberlassung für Überbrückung in Gerüst,
Positionsmenge = Produkt aus '20m'
(Gebrauchsüberlassungsmenge)
mal '12Wo'
(Gebrauchsüberlassungsdauer)
aus Systemgitterträgern, Länge des überbrückten Zwischenraumes (Spannweite) bis 5 m, Höhe über Standfläche bis 4 m, einschl. Gerüstbelag in Überbrückungshöhe.
Menge: 240,000 mWo

**02.02.0130 Abbauen Überbrückung Systemgitterträger L bis 5m H bis 4m Gerüstbelag**
*** EP-Aufgliederung gefordert
STLB-Bau 2026-04 001
Abbauen Überbrückung in Gerüst,
aus Systemgitterträgern, Länge des überbrückten Zwischenraumes (Spannweite) bis 5 m, Höhe über Standfläche bis 4 m, einschl. Gerüstbelag in Überbrückungshöhe.
Menge: 20,000 m

**02.02.0140 Aufbauen Gerüsttreppe einläufig H 8-9m Lauf-B 0,5-0,75m**
*** EP-Aufgliederung gefordert
STLB-Bau 2026-04 001
Aufbauen Gerüsttreppe, einläufig,
Verankerung am Gerüst, Gerüsttreppe von Standfläche bis zur obersten Gerüstlage, Höhe über 8 bis 9 m, Laufbreite (Stufenlänge) über 0,5 bis 0,75 m.
Menge: 3,000 St

**02.02.0150 Gebrauchsüberlassung Gerüsttreppe einläufig H 8-9m Lauf-B 0,5-0,75m**
*** EP-Aufgliederung gefordert
STLB-Bau 2026-04 001
Gebrauchsüberlassung für Gerüsttreppe, einläufig,
Positionsmenge = Produkt aus '3St'
(Gebrauchsüberlassungsmenge)
mal '12Wo'
(Gebrauchsüberlassungsdauer)
Gerüsttreppe von Standfläche bis zur obersten Gerüstlage, Höhe über 8 bis 9 m, Laufbreite (Stufenlänge) über 0,5 bis 0,75 m.
Menge: 3,000 StWo

**02.02.0160 Abbauen Gerüsttreppe einläufig H 8-9m Lauf-B 0,5-0,75m**
*** EP-Aufgliederung gefordert
STLB-Bau 2026-04 001
Abbauen Gerüsttreppe, einläufig, Gerüsttreppe von Standfläche bis zur obersten Gerüstlage, Höhe über 8 bis 9 m, Laufbreite (Stufenlänge) über 0,5 bis 0,75 m.
Menge: 3,000 St

### Bereich 03 Stundenlohnarbeiten

#### Abschnitt 03.01 Stundenlohnarbeiten

*Hinweis: Hinweis*
Für anfallende Stundenlohnarbeiten sind feste
Stundenlohnverrechnungssätze anzubieten, in denen
unaufgegliedert Lohn- und Gehaltskosten und
Gemeinkostenanteile einschl. der Sozialkassenbeiträge
und vermögenswirksame Leistungen sowie Lohn- und
Gehaltsnebenkosten enthalten sind.

Zuschläge für Nacht-, Sonntags- und Feiertagsarbeit
sind nicht in die Verrechnungssätze einzubeziehen.

Der Bieter erklärt, dass die Verrechnungssätze unter
Beachtung der preisrechtlichen Vorschriften ermittelt
wurden und unabhängig von der Anzahl der abgerechneten
Stunden gelten.

**03.01.0010 Fachvorarbeiter/-in sämtliche Kosten/Zuschläge**
STLB-Bau 2025-10 091
Stundenlohnarbeiten durch Fachvorarbeiter/-in
der Verrechnungssatz für die jeweilige Arbeitskraft umfasst sämtliche Aufwendungen wie Lohn- und Gehaltskosten, Lohn- und Gehaltsnebenkosten, Zuschläge, lohngebundene und lohnabhängige Kosten, sonstige Sozialkosten, Gemeinkosten, Wagnis und Gewinn.
Menge: 10,000 h

**03.01.0020 Facharbeiter/-in sämtliche Kosten/Zuschläge**
STLB-Bau 2025-10 091
Stundenlohnarbeiten durch Facharbeiter/-in
der Verrechnungssatz für die jeweilige Arbeitskraft umfasst sämtliche Aufwendungen wie Lohn- und Gehaltskosten, Lohn- und Gehaltsnebenkosten, Zuschläge, lohngebundene und lohnabhängige Kosten, sonstige Sozialkosten, Gemeinkosten, Wagnis und Gewinn.
Menge: 10,000 h

**03.01.0030 Bauhelfer/-in sämtliche Kosten/Zuschläge**
STLB-Bau 2025-10 091
Stundenlohnarbeiten durch Bauhelfer/-in
der Verrechnungssatz für die jeweilige Arbeitskraft umfasst sämtliche Aufwendungen wie Lohn- und Gehaltskosten, Lohn- und Gehaltsnebenkosten, Zuschläge, lohngebundene und lohnabhängige Kosten, sonstige Sozialkosten, Gemeinkosten, Wagnis und Gewinn.
Menge: 10,000 h
